# Außenwandabdichtung Unterbodenbereich
Angebotsaufforderung (GAEB 90, DA83)
Vergabenummer: 01
Währung: EUR
Auftraggeber: Covivio Spree Wohnen 1 S.à r.l.

## Zusätzlicher Text
A) ALLGEMEINE VORBEMERKUNGEN
================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für in diesem Leistungsverzeichnis ausgeführte Leistungen gelten,
ergänzend zu den jeweiligen Leistungspositionen bei evtl. Widersprüchen
in nachfolgend genannter Reihenfolge, folgende Bedingungen:

Diese ""Allgemeinen Vorbemerkungen"" (A),
Die sich anschließenden ""Allgemeine technische Vorbemerkungen"" (B),
Die sich anschließenden ""Zusätzlichen technischen Vorbemerkungen"" (C),
Die ""Zusätzliche Vertragsbedingungen für die Ausführung von
Bauleistungen Z-VOB/B"",
Die Baustellenordnung der Covivio Immobilien GmbH in der jeweils
gültigen Fassung.

Mit Erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden in bewohnten Häusern ausgeführt.

Der Auftraggeber (AG) erwartet vom AN tatkräftige Unterstützung bei den
Bemühungen, berechtigten Mieterwünschen zu entsprechen. Dazu gehören
insbesondere folgende Verpflichtungen:

A3) PREISE

Soweit und sobald Überschreitungen absehbar sind, ist hierüber der
Abteilung Einkauf des AG ein schriftliches Angebot einzureichen und eine
gesonderte Vereinbarung zu treffen.

In die Einheitspreise sind sämtliche Kosten wie Lohn-, Material- und
Nebenkosten, hierzu zählen auch erforderliche Hygieneschutzartikel,
einzukalkulieren. Hierzu gehören unter anderem:

Koordination / Terminabsprache(n) mit dem(den) Mieter(n) /
Kundenbetreuer(n) / Bauleiter(n)
Fahrt- und Transportkosten
Tarifliche Zulagen wie beispielsweise Schmutz-/Staubzulagen, Zulagen für
ekelerregende Arbeiten, etc.,
Abdecken von Einrichtungsgegenständen zum Schutz vor Beschädigung und
Verschmutzung
Besenreine Säuberung der Arbeitsbereiche. Hierzu gehört auch die
Beseitigung von Verunreinigungen des Treppenhauses und/oder der
Hauszuwegungen,
Ausbau und Abtransport sowie die ordnungsgemäße Entsorgung,
einschließlich Kippgebühren, sämtlichen Bauschutts und schadhafter
Teile. Teile, für die sich der AG eine generelle oder einzelfallbezogene
Prüfung vorbehalten hat, sind bis zu diesem Zeitpunkt, längstens jedoch
für die Dauer von zehn Wochen, vom AN vorzuhalten und dürfen erst danach
entsorgt werden.

Erforderliche Zusatzleistungen, die in den nachfolgenden
Leistungspositionen nicht enthalten sind, sind als Nachtrag dem
zuständigen Bauleiter vor Ausführung zur Genehmigung aufzugeben. Die
Preise für derartige Zusatzleistungen sind auf der Kalkulationsbasis des
Leistungsverzeichnisses zu kalkulieren. Diese Positionen sind so
ausreichend und umfassend zu beschreiben, dass sowohl eine
sachlich-fachliche als auch eine kalkulatorische Nachprüfung durch den
Auftraggeber gewährleistet ist.

A4) ABRECHNUNG

Maßgebend für die Abrechnung ist das nach Fertigstellung der Arbeiten
durch den Auftragnehmer zu erstellende Positionsaufmaß mit der
Bestätigung des zuständigen Bauleiters, dass die Leistungen durchgeführt
wurden.

Der Auftraggeber ist jederzeit berechtigt, ein gemeinsames Aufmaß zu
verlangen.

A5) NACHHALTIGKEIT

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise oder in
irgendeiner Form Dritten entgeltlich oder unentgeltlich zugänglich
gemacht werden.

## Zusätzlicher Text
B) ALLGEMEINE TECHNISCHE VORBEMERKUNGEN
=================================================

B1) ALLGEMEINES

Für Lieferung; Herstellung und Ausführung gelten neben diesem
Leistungsverzeichnis:

Die neuesten DIN-Vorschriften, VDE- und VDI-Richtlinien
Die Vorschriften der zuständigen Behörden (Bauaufsicht, Gewerbeaufsicht,
Brandverhütung, TÜV, Berufsgenossenschaften und Versorgungsbetriebe,
etc.)
Die Bestimmungen der Gerüstbauordnung
Die Festlegungen des jeweiligen Werkstoffherstellers. Die Werkstoffe
müssen den geforderten Bedingungen der Leistungsbeschreibung
entsprechen.

B2) FACHSPEZIFISCHE SACHKUNDENACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist im Vorfeld mit der
Bauleitung abzustimmen.
Baustoffe und Bauteile dürfen nicht in den Treppenhäusern und/oder auf
anderen Verkehrsflächen gelagert werden.
Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Mauerwerksabdichtung Unterbodenbereich
Datum: 24.10.24

*Hinweis*
Übersicht der betroffenen und abzudichtenden
Außenwandbereiche:

### Bereich 1 Rückbau-, Erd-, Abdichtungs-, Putz-, Maler- und Pflasterarbeiten

#### Abschnitt 1.1 Baustelleneinrichtung

**1.1.10 Baustelleneinrichtung**
Baustelleneinrichtung für die nachfolgend aufgeführten
Leistungen. Baustelle
einrichten, über die Dauer der Arbeiten vorhalten und
nach
Fertigstellung räumen.
In dieser Position sind alle erforderlichen Maschinen,
Werkzeuge, Geräte, Hebegeräte, etc. einzukalkulieren,
die für die nachfolgenden Bauleistungen erforderlich
sind.
Die erforderlichen Lager- und Stellflächen für Geräte
und Material sind vor
Ausführungsbeginn nochmals final mit der Bauleitung
abzustimmen.
Der Baustelleneinrichtungsplatz und die Arbeitsstätten
sind
täglich besenrein zu säubern.
Menge: 1,000 psch

**1.1.20 Bauzaunelemente**
Sicherung der Baustelle gegen unbefugtes
Betreten durch die
Lieferung und fachgerechte Aufstellung entsprechender
Bauzaunelemente. Bauzaunelemente zur
Befestigung und als Auflager für nachfolgend
beschriebene Wetterschutzdachkonstruktion.
Aufstellung des Bauzauns teilweise auf befestigtem
sowie
unbefestigtem Untergrund.
Bauzaun bestehend aus Einzelelementen mit verzinktem
Stahlrohrrahmen inkl. Vergitterung und Standfüßen. Die
Zaunoberkante soll sich ca. 2,00 m über der
Geländeoberkante
befinden.
Vorhaltezeit während der gesamten Sanierungsarbeiten,
nach
Fertigstellung der Sanierungsarbeiten demontieren und
abtransportieren.
Menge: 44,000 m

**1.1.30 Wetterschutzdachkonstruktion**
Lieferung und Herstellung einer regensicheren
Überdachungskonstruktion über den Fundamentgräben
entlang des Außenmauerwerks.
Die Überdachung soll als standfestes Provisorium mit
doppelten Holzlatten im Abstand von ca. 1,50 m
(um die Bildung von Wassersäcken in der
Kunststofffolie zu vermeiden) errichtet werden.

Wetterschutzdach mittels geeigneter, ausreichend
starker und
zwischen zwei Latten geklemmter Folie.
Lagesichere Befestigung mit Auflagerholz auf
Bauzaunelementen sowie mit im Außenwandmauerwerk
befestigten Auflagerhölzern.
Wetterschutzdach in fertiger Arbeit inkl. aller
benötigten
Materialien und Befestigungsmitteln liefern,
herstellen, für die
erforderliche Dauer vorhalten und nach Abschluss
der Arbeiten
wieder demontieren und entsorgen..

Beispielfoto Wetterschutzdach:

Die Abrechnung erfolgt über die Grabenlänge.
Menge: 44,000 m

**1.1.40 Schutzmaßnahmen Treppenhaus**
Abdeckung der Treppenhausbodenflächen im
Durchgangsbereich sowie im
betroffenen Umfeld mittels auslegen entsprechender
PE-Schutzfolie.
Empfindliche Gegenstände sind gegebenenfalls
abkleben. Laufflächen sind miteinzubeziehen.
Schutzfolie liefern und nach Fertigstellung der
Arbeiten wieder aufnehmen, abtransportieren
und fachgerecht entsorgen.
Menge: 60,000 m²

#### Abschnitt 1.2 Rückbauarbeiten

**1.2.10 Rückbau, Lagerung und Wiedereinbau WPC-Terrassendielenkonstruktion**
Vorhandene Terrassenkonstruktion
bestehend aus Auflager-/Unterkonstruktionsbalken
und Deckbelag aus WPC-Terrassendielen,
einschl. sämtlicher
Verbindungs- und Befestigungsmaterialien,
Bordbrettern sowie Unterlegungen aus Brettstücken o.Ä.
rückbauen/demontieren/aufnehmen,
an einem mit der Bauleitung abgestimmten und
geeigneten
Platz auf dem Grundstück zwischenlagern und nach
Fertigstellung der Arbeiten wieder fachgerecht
aufbauen.

Foto rückzubauende Terrassenkonstruktion:
Menge: 18,000 m²

**1.2.20 Abbau, Lagerung und Wiedereinbau Betonblockstufeneingangstreppe**
Im Bereich der Terrasse vorhandene
Eingangstreppenkonstruktion bestehend aus
Blockstufen aus Beton,
Abmessungen ca. 75-100 x 35 x 15 cm,
Anzahl ca. neun bis elf Stück,
aufnehmen und auf geeigneten
Holzpaletten an einem nach
Absprache mit der Bauleitung geeigneten
Platz auf dem Grundstück zwischenlagern und nach
Fertigstellung der Arbeiten wieder aufbauen.
Menge: 1,000 psch

**1.2.30 Demontage, Lagerung und Wiederaufbau Stabgitterzaun**
Gartenseitig an die Fassade angebauten Stabmattenzaun,
Höhe ca. 1100 mm, ab Fassade bis zum zweiten Torpfosten
, ca. 1,20 m, demontieren, für die spätere
Wiedererrichtung auf dem Grundstück zwischenlagern und
nach Fertigstellung der Arbeiten wieder aufbauen und
montieren.

Foto zu demontierender Stabgitterzaun:
Menge: 1,000 psch

**1.2.40 Demontage, Lagerung und Wiederaufbau Sichtschutzwandkonstruktion**
Vorhandene Sichtschutzwandkonstruktion, Höhe ca. 2,0 m,
Länge ca. 2,50 m, bestehend aus WPC-Pfosten und Dielen,
abbauen/demontieren, auf dem Grundstück für die Dauer
der Arbeiten zwischenlagern und nach Fertigstellung der
Arbeiten wieder montieren.

Foto zu demontierende Trennwand:
Menge: 1,000 psch

**1.2.50 Rückbau u. Entsorgung Randeinfassung Kiesstreifen**
Beton-Tiefbordsteine einschließlich Rückenstütze aus
Beton entlang der hofseitigen sowie gartenseitigen
Fassade aufnehmen, laden und fachgerecht gem.
Kreislaufwirtschafts- und Abfallgesetz einschl.
Transport- und
Entsorgungskosten fachgerecht entsorgen.

Format Tiefbord Beton = ca. 6/100/15 cm

Der vorhandene Rundkies 16/32 mm ist seitlich für den
Wiedereinbau zu lagern.

Foto aufzunehmende Kiestraufe:

Breite des Kiesstreifens ca. 30 - 35 cm.

Die Abrechnung erfolgt auf Längenmaß.
Menge: 20,000 m

**1.2.60 Betonpflaster aufnehmen und zwischenlagern**
Vorhandene Kleinformat-Betonpflaster in einer
Breite von ca. 1,20 bis 1,50 m ab Außenwand bzw.nach
Erfordernis für die Durchführung der
Unterbodenabdichtungsarbeiten
aufnehmen und auf dem Baufeld sauber aufsetzen und
zum Wiedereinbau zwischenlagern.

Foto aufzunehmender Pflasterbelag:

Der Wiedereinbau wird in separater Position vergütet.
Menge: 14,000 m²

**1.2.70 Regenwasserableitungsprovisorium Hof- und Gartenseite**
Herstellen provisorischer
Fallrohr-Entwässerungsleitungen für
die Dauer der Arbeiten.

Zur Ableitung des über die Fallrohre ankommenden
Regenwassers sind die Fallrohre mit
Kunststoffrohren/-bögen entsprechend umzulegen.
Anzunehmende Rohrlänge ca. 10 m.
Die Entwässerung erfolgt für die Dauer der
Arbeiten auf die freie Grundstücksfläche.

Anzahl der Fallrohre: 2 Stück

Beispielfoto Fallrohrprovisorium:

Mit einzukalkulieren ist der notwendige Ausbau der
vorhandenen Standrohre aus verzinktem Stahl DN 100,
Länge ca. 1000 mm.

Die Abrechnung erfolgt je Fallrohr und hergestelltem
Provisorium.
Menge: 2,000 St

#### Abschnitt 1.3 Erdarbeiten

*Hinweis*
Der Erdaushub zur Freilegung der
Fundamentwände wird mit senkrechten Wänden,
also ohne Arbeitsraum auch dann abgerechnet, wenn die
Arbeitsräume nicht verbaut werden.
Das Aufmaß der ausgehobenen Bodenmassen erfolgt im
gewachsenen Zustand.

Der Abrechnung sind entsprechende
Zeichnungen beizufügen, aus denen die Rechenansätze
ersichtlich sind.

**1.3.10 Erdaushub Fundament-/Unterbodenbereich**
Boden entlang der Gebäudeaußenwand/Fundamente
profilgerecht lösen und seitlich
zum späteren
Wiedereinbau getrennt nach Deck- und
Bodenschichten lagern.
Die Ausschachtungen entlang der Fundament- und
Außenwände bedürfen besonderer Vorsicht.
Grabenbreite von Außenkante
Mauerwerk = ca. 60 - 70 cm.
Aushubtiefe bis Fundamentunterkante bis
ca. 1,0 m unter GOK.
Boden nach DIN 18300 der Klassen 3-5.
Überschüssige Erdmassen müssen
abgefahren und entsprechend entsorgt werden.
Der Abtransport und die Entsorgung
wird separat vergütet.
Menge: 38,000 m3

**1.3.20 Zulage Handschachtung**
Zulage zu vorbeschriebenem Erdaushub für die
Durchführung ohne Maschinen als Handschachtung, in den
Bereichen die auf Grund beengter
Situation nicht durch
entsprechendes Aushubgerät erreicht
werden können.
Handschachtungen sind vor Beginn nochmals mit der
Bauleitung abzustimmen.
Menge: 38,000 m3

**1.3.30 Abtransport und Entsorgung Erdmassen**
*** Bedarfsposition ohne GB
Abtransportieren der überflüssigen
Erdmassen aus den
vorgenannten Positionen, welche nicht für den
Wiedereinbau
benötigt oder verwendet werden können.
In diese Position ist die ordnungsgemäße
Entsorgung ebenfalls
einzurechnen. Der Nachweis ist zu führen.
Die Abrechnung erfolgt auf Tonnen. Die entsprechenden
Wiegescheine sind der Rechnung beizufügen.
Menge: 1,000 m3

**1.3.40 Aushubmaterial verfüllen und verdichten**
Erdaushub nach Fertigstellung der Abdichtungsarbeiten
von Hand lagenweise einbauen und maschinell
fachgerecht verdichten.
Die Abrechnung erfolgt im eingebauten und
verdichteten Zustand.
Menge: 38,000 m3

**1.3.50 Standfestes Material 0/56mm**
*** Bedarfsposition ohne GB
Abraumschotter oder Grubenkies,
Körnung 0/56 mm, als
standfestes Material anstelle des nicht zum
Einbau in die
Fundamentgräben geeigneten Materials
liefern, einbauen und
ordnungsgemäß von Hand einbauen und
maschinell lageweise verdichten.
Die Abrechnung erfolgt im eingebauten und verdichteten
Zustand.
Menge: 1,000 m3

#### Abschnitt 1.4 Abdichtungs-, Putz- und Malerarbeiten

*Hinweis*
Zur Ausführung im Außenbereich kommt eine reaktiv- und
schnellabbindende Dickbeschichtung für die
Beanspruchungsgruppen
"Bodenfeuchte und nichtstauendes Sickerwasser"
nach DIN 18195-4, Dezember 2011.
Bei der Ausführung der Arbeiten sind folgende
Regelwerke zu beachten:

WTA-Merkblatt: Nachträgliches Abdichten erdberührter
Bauteile, 4-6-01.14/D
DIN 18195 Teil 1 bis 6, Dezember 2011

**1.4.10 Altputz einschneiden und abschlagen**
Bestandsputz oberhalb der Schadenzone sauber
einschneiden und vorhandene, minderfeste
Mörtelschichten und Zementleim, Farbanstriche und
mürber Putz im Sockelbereich bis ca. 30 cm unter GOK
durch geeignetes Verfahren bis zum tragfähigen
Untergrund entfernen.und abbrechen, Schutt per
Hand durch das Treppenhaus transportieren, in
Container oder Fahrzeug verladen, transportieren
und einschl. Transport- und Entsorgungskosten
fachgerecht entsorgen.
Menge: 80,000 m²

**1.4.20 Untergrundvorbereitung**
Freigelegte Fundament- und Gebäudeaußenwände
mit geeignetem Gerät von teerhaltigen Altabdichtungen/
-anstrichen mechanisch, z. B. durch Abkehren mit
Stahlbesen und/oder schleifen reinigen. Anfallenden
Schutt aufnehmen,
laden und inkl. evtl. anfallender Entsorgungskosten
fachgerecht
entsorgen.
Menge: 80,000 m²

**1.4.30 Mürbe Mauerwerksfugen ausräumen**
Mürben Fugenmörtel bis in eine Tiefe von
mindestens 2 cm
ausräumen, Schutt entfernen und inkl. anfallender
Entsorgungskosten fachgerecht entsorgen.
Menge: 20,000 m²

**1.4.40 Schadhaftes Mauerwerk ausbessern**
*** Bedarfsposition ohne GB
Lose Mauerwerksteile herausnehmen, säubern und mit
artgleichen Steinen und Mörtel
ausmauern. Schutt entfernen und entsorgen, inkl.
Entsorgungskosten.
Menge: 1,000 m²

**1.4.50 Fehlstellen ausbessern**
Fehlstellen, Ausbruchstellen vom Mauerwerk oder offene,
klaffende Fugen mit schwindkompensiertem,
schnellabbindendem Dichtungsmörtel fachgerecht gemäß
Herstellerangaben verfüllen.
Andere Unebenheiten mit einer
wenigstens 10 mm dicken Lage egalisieren.
Bei mehr als 25 mm erforderlicher Dicke oder anderen
ungünstigen Umständen
mehrlagig arbeiten. Oberfläche aufrauen.
Standzeiten beachten: 1 Tag je 1 mm Putzstärke.

Beispielfabrikat:
weber.tec 933

Angeb. Fabr.:'

....................................................'
Menge: 15,000 m²

**1.4.60 Haftvorspritzmörtel**
Als Haftvermittler Spritzbewurf netzförmig mit
ca. 70% Deckung
auf die freigelegten und vorbereiteten
Außen-/Fundamentwände
auftragen.

Beispielfabrikat:
Tubag VSP Trass-Vorspritzmörtel

Angeb. Fabr.:'

....................................................'
Menge: 80,000 m²

**1.4.70 Ausgleichs- und Sockelputz**
Trasszement-Ausgleichsputz im Bereich der
erdberührten
Bauteile zur Verbesserung der Vertikalabdichtung
fachgerecht
gemäß Herstellerangaben auftragen, nach
Möglichkeit eben und fluchtgerecht verzogen, nach dem
Ansteifen nachgeschabt.
Den Putzmörtel mit der
Putzmaschine oder im Hochdruck-/Trockenspritzverfahren
fachgerecht aufbringen.

Putzstärke ca. 20 - 40 mm
Standzeiten beachten: 1 Tag je 1 mm Putzstärke.

Beispielfabrikat:
Tubag Trass-Zementputz

Angeb. Fabr.:'

....................................................'
Menge: 80,000 m²

**1.4.80 Hohlkehle**
*** Bedarfsposition mit GB
Hohlkehle mit schwindkompensiertem,
wasserundurchlässigem
Egalisier- und Hohlkehlenmörtel zwischen
Fundament und
aufgehender Außenwand sowie Kanten oder
Durchdringungen herstellen.
Die Verarbeitungsrichtlinien der Lieferfirma sind zu
beachten.

Beispielfabrikat:
weber.tec 933

Angeb. Fabr.:'

....................................................'
Menge: 44,000 m

**1.4.90 Mineralische Dichtungsschlämme**
Mineralische Dichtschlämme als
Vordichtung und erste Abdichtungslage in einer
Mindestschichtstärke gemäß
Herstellerrichtlinien fachgerecht
aufbringen.
Die Verarbeitungsrichtlinien der Lieferfirma sind
zu beachten.

Beispielfabrikat:
weber.tec 931 S

Angeb. Fabr.:'

....................................................'
Menge: 44,000 m²

**1.4.100 Flächenabdichtung Dickbeschichtung**
Flächenabdichtung mit einer Dickbeschichtung als
zweikomponentige, kunststoffvergütete,
reaktivabbindende,
lösemittel-, PCB- und PCP-freie Abdichtungsmasse.
Dichtungsschlämme in zwei
Arbeitsgängen in einer
Mindestschichtstärke gemäß Herstellerrichtlinien
aufbringen.
Die Verarbeitungshinweise der Lieferfirma sind zu
beachten!

Beispielfabrikat:
weber.tec Superflex D 24,

Angeb. Fabr.:'

....................................................'
Menge: 44,000 m²

**1.4.110 Schutzschicht Perimeterdämmung 40mm**
Vorbereitete extrudierte Polystyrol-Schutzplatten,
Dicke 40 mm, auf
Gebäudeaußenwand/Fundament, nach vollständiger
Durchtrocknung der
Flächenabdichtung vollflächig gemäß Herstellerangaben
verkleben. Stoßfugen nach
Ansetzen der Platten zusätzlich abspachteln.

Beispielfabrikat:
weber.tec Superflex D 24 als Kleber

Angeb. Fabr.:'

....................................................'
Menge: 30,000 m²

**1.4.120 Schutz- und Dränschicht Noppenbahn zweilagig**
*** Bedarfsposition ohne GB
Schutz- und Dränschicht nach Durchtrocknung der
Flächenabdichtung als 2-teilige Kunststoff-Noppenbahn
mit
aufkaschiertem Geotextil liefern und fachgerecht gemäß
Herstellerangaben einbauen. Das Filtervlies ist im
Überlappungsbereich doppelt zu legen. Das Vlies muss
zum
Erdreich ausgerichtet sein.

Beispielfabrikat:
Delta-Terraxx

Angeb. Fabr.:'

....................................................'
Menge: 30,000 m²

**1.4.130 Eckschutzschienen**
Eckschutzschienen für Gebäudeaußenkanten,
Türbereiche, etc. als Kantenschutz liefern
und fachgerecht nach Herstellerangaben mit
Klebemörtel ansetzen und einputzen.

Angeb. Fabr.:'

....................................................'
Menge: 8,000 m

**1.4.140 Putzabschlussprofil**
Putzabschlussprofil liefern und einschließlich
Zuschnitt- und Anpassarbeiten sowie
Befestigungsmittel, fachgerecht gemäß Herstellerangaben
einbauen.

Angeb. Fabr.:'

....................................................'
Menge: 44,000 m

**1.4.150 Grund-, Zwischen- und Schlussanstrich Silikatfarbe**
Grund-, Zwischen- und Schlussbeschichtung mit
hochdiffusionsoffener Silikatfarbe.
Anstriche mit Bürste und Roller gleichmäßig auf die
Putzflächen, volldeckend fachgerecht gemäß
Hersteller-Verarbeitungsvorschrift auftragen.

Angeb. Fabr.:'

....................................................'
Menge: 80,000 m²

#### Abschnitt 1.5 Pflaster- und Plattenarbeiten

**1.5.10 Wiedereinbau Pflasterbelag**
Zuvor ausgebaute und zwischengelagerte
Pflaster aufnehmen
und wieder einbauen. Die Leistung unfasst den Einbau
des
Pflasters im Bettungsmaterial 0/5 mm nach DIN 18318,
Betonpflaster inkl. Bettung auf der Tragschicht
planeben
verlegen und in die Bestandsfläche einpassen,
einschließlich
erforderlichem Pflasterzuschnitt. Der Zuschnitt wird
nicht
gesondert abgerechnet und ist in den Einheitspreis
einzurechnen.
Die Pflasterflächen sind nach dem Verlegen abzurütteln
und
mehrfach abzusanden. Die Leistung versteht sich
einschließlich
dem An- und Einarbeiten des Pflasters an den Bestand im
entsprechenden Verlegemuster und aller sonstigen
erforderlichen Nebenarbeiten.
Menge: 14,000 m²

**1.5.20 Randeinfassung Tiefbord 8/20/100cm**
Randeinfassung Spritzschutzstreifen aus Tiefbordsteinen
höhen- und fluchtgerecht in Beton C 12/15 versetzen
(Unterbeton 0,20 m stark),
einschließlich aller Materiallieferungen, Zuschnitt-
und
Nebenarbeiten. Das Herstellen dauerelastischer
Dehnungsfugen im Abstand von maximal 10 m ist in diese
Position mit einzurechnen.

Abmessung: 8/20/100 cm
Material: betonglattt, Farbe grau
Menge: 20,000 m

**1.5.30 Wiedereinbau Rundkies 16/32mm**
Aufgenommenen und zwischengelagerten
Rundkies 16/32 mm aufnehmen und wieder im
Spritzschutzbereich fachgerecht einbauen.
Menge: 20,000 m

#### Abschnitt 1.6 Stundenlohnarbeiten

*Hinweis*
Hinweis Stundenlohnarbeiten

Die Stundenlohnarbeiten sind nur auf besondere
Anordnung der Bauüberwachung auszuführen.

Über jegliche Stundenlohnarbeiten hat der Bieter einen
Stundenrapport (inkl. Ort, Datum, ausgeführter
Tätigkeit, Personenbezeichnung, etc.) zu führen und dem
Bauherrn bzw. der Bauüberwachung unaufgefordert zu
übermitteln.

Die Stundenlohnarbeiten sind zur Durchführung folgender
Leistungen:

Erklärung des Bieters:

Ich/Wir erkläre(n) hiermit, dass die von mir/uns
angebotenen Stundenverrechnungssätze unter Beachtung
der preisrechtlichen Vorschriften ermittelt wurden und
unabhängig von der Anzahl der abgerechneten Stunden
gelten.

.......................................................
...............................................
(Ort, Datum)

.......................................................
...............................................
(Firmenstempel, Unterschrift des Bieters)

**1.6.10 Meister**
*** Bedarfsposition mit GB
Stunden eines Meisters, einschließlich aller Zuschläge.
Menge: 2,000 Std

**1.6.20 Facharbeiter**
*** Bedarfsposition mit GB
Stunden eines Facharbeiters, einschließlich aller
Zuschläge.
Menge: 10,000 Std

**1.6.30 Helfer**
*** Bedarfsposition mit GB
Stunden eines Helfers, einschließlich aller Zuschläge.
Menge: 10,000 Std

USt %: 19,00
